# Hobrechtstr.55 12047 Berlin
Angebotsaufforderung (GAEB DA XML 3.1, DA83)
Projekt: 016
Währung: EUR
Bieterkommentare zugelassen: ja
Auftraggeber: AJC GmbH, Hobrechtstr.55 12047 Berlin, 12047; Vergabenummer: 000
Erstellt mit: ASBwin 22.0.1.0, Position 22.0.1.0, 21.02.2022

## Vertragsbedingungen
Vertretung der Vertragspartner:

Auftraggeber (AG):
Vertretung des AG in  bautechnischen  Belangen: Reppmann + Pilath GmbH.  Die Reppmann + Pilath GmbH ist nicht berechtigt Vertragsänderungen, Zusatzleistungen oder Stundenlohnleistung zu vergeben. Die Abnahme kann nur durch den AG ausgeführt werden. Abnahmen durch die Reppmann + Pilath GmbH sind nur technische Abnahmeprüfungen.

Auftragnehmer (AN) vertreten durch  Mitarbeiter des AN

Vertragsbestandteile nach §1 VOB /B:
sind in nachstehender Reihenfolge:
Bauvertrag, Auftrags LV, Angebot des AN

Die Ausführungsfristen  §5 VOB/B:
Es gelten die Fristen des. Bauzeitenplan vom

Vergütung  §2 VOB/B:
Der Vertrag ist ein Einheitspreisvertrag. Eine Gleitklausel wird nicht vereinbart.

Vertragsstrafe  §11 VOB/B :
Der AG kann 0,2% pro Tag des Verzuges von Einzelfristen bzw. Gesamtfertigstellungsfristen bis max. 5% der Bruttoabrechnungssumme von den Rechnungen des AN einbehalten.

Besonderheiten der Baustelle:
 Der AG stellt  Strom-+ Wasseranschlüsse + Bau WC.
 Hierfür werden pauschal  0,25% der Rechnungssumme einbehalten.

Bauwesenversicherung §7 VOB/B :
Es wurde eine Bauwesenversicherung vom AG abgeschlossen. Hierfür werden 0,13% der Rechnungssumme einbehalten.

Haftpflichtversicherung:
Der AG hat vor Ausführungsbeginn  den Abschluss einer Haftpflichtversicherung für Sach-+ Personenschäden für die Dauer der Arbeiten vor Ort nachzuweisen.

Gewährleistungsfrist §13 VOB/B:
In Abweichung zur VOB beträgt die Gewährleistungsfrist gemäß BGB 5 Jahre
-entfällt-

Rechnungen+ Aufmaße etc.. §14 VOB/B:
Rechnungen sind  als  email  bei der Reppmann+Pilath GmbH Engeldamm 66 10179 Berlin einzureichen.
Die Skontofrist beginnt mit dem Eingang der Rechnung.
Es dürfen max. 1 Zwischenrechnungen + 1 Schlussrechnung gestellt werden.

Sicherheitsleistung  nach §17 VOB/B:
10 % der Brutto Auftragssumme für Vertragserfüllung
5% der Brutto Abrechnungssumme für die Sicherstellung der Gewährleistung
Der Sicherheitseinbehalt von 5% soll nach Schlußabnahme durch den AG durch Bürgschaft einer deutschen Bank/Versicherung abgelöst werden.
Die Gewährtleistungfrist beginnt mit dem Tage der schriftlich bestätigten mängelfreien Abnahme durch den AG.

Nachunternehmer:
Dürfen nur mit schriftlicher Zustimmung des AG  eingesetzt werden.

Schuttbeseitigung: Eigener Schutt, Reste + Verpackungsmaterial hat der AN kostenlos zu beseitigen. Die geltenden Vorschriften zur Entsorgung sind einzuhalten. Die Baustelle ist besenrein zu verlassen. Kommt der AN diesen Vorgaben nicht nach, kann der AG  eine Fremdfirma zur Reinigung und Schuttabfuhr einsetzen und dem AN mit den Kosten belasten.

Streitigkeiten §18 VOB/B :
als  Gerichtsstand wird Berlin vereinbart

## 000 Abrissarbeiten
Datum: 21.02.2022

**1 Abriss Stand- WC mit Sitz**
Stand-WC mit WC-Sitz und Abwasseranschluß demontieren und abfahren.
Menge: 5,000 St

**2 Abriss WC Griffe**
behinderten gerechte Stützgriffe, seitlich am WC montiert, demontieren + incl. Unterkonstruktion abfahren.
Menge: 2,000 St

**3 Abriss a.P. Spülkasten**
Spülkasten ( a.P. Kunststoff) incl. Ventil  demontieren und abfahren
Menge: 5,000 St

**4 u.P. Spülkasten mit Gestell**
*** Bedarfsposition ohne GB
Spülkasten ( u.P. Kunststoff) incl. Ventil + Gestell  demontieren und abfahren
Menge: 1,000 St

**5 Abriss Pissoir**
Pissoir  mit  Armatur  +  Anschlüssen demontieren und abfahren.
Material: Sanitärkeramik
Menge: 3,000 St

**6 Abriss Waschtisch**
Waschtisch mit Ventilen, Armatur +  Anschlüssen demontieren und abfahren.
Material: Sanitärkeramik
Menge: 5,000 St

**7 Abriss Spiegel**
Spiegel incl. Halterung demontieren + abfahren.
Größe: ca. 50*70 cm
Menge: 5,000 St

**8 Abriss Ablage**
Ablage incl. Befestigung demontieren + abfahren.
Material: Sanitärkeramik
Größe: ca. 70*20 cm
Menge: 5,000 St

**9 Abriss Papierhandtuchspender**
Papierhandtuchspender incl. Befestigung demontieren + abfahren.
Material: Stahlblech
Menge: 5,000 St

**10 Abriss WC-Papierspender**
WC-Papierspender incl. Befestigung demontieren + abfahren.
Material: Stahlblech
Menge: 5,000 St

**11 Abriss Seifenspender**
Seifenspender incl. Befestigung demontieren + abfahren.
Material: Stahlblech
Menge: 5,000 St

**12 Abfuhr Toilettenbürsten**
Abfuhr Toilettenbürsten
Material: Kunststoff
Menge: 5,000 St

**13 Abfuhr WC-Mülleimer**
Abfuhr WC-Mülleimer
Material: Stahlblech
Menge: 5,000 St

**14 Abriss Reviklappe Stahlblech 30*30 cm**
Reviklappe in Wänden + Decken incl. Zarge + Befestigung  demontieren + abfahren
Größe: 30*30 cm
Material: Stahlblech
Menge: 5,000 St

**15 Abriss Reviklappe Stahlblech 60*60 cm**
Reviklappe in Wänden + Decken incl. Zarge + Befestigung  demontieren + abfahren
Größe: 60*60 cm
Material: Stahlblech
Menge: 1,000 St

**16 Abriss Kasten Löschdecke**
Kasten für Löschdecke aus Stahlblech incl. Inhalt + Befestigung abreißen + abfahren
Größe ca. 40*40*20 cm
Menge: 1,000 St

**17 Abriss Deckenlüfter**
Lüfter in Abhangdecke ausbauen und entsorgen.
Menge: 6,000 St

**18 Abriss Lüftungsleitungen Wickelfalzrohr**
Lüftungsleitungen aus Wickelfalzrohr incl.Befestigungen demontieren + abfahren.
Menge: 20,000 m

**19 Abriss Abwasserleitungen HT-Rohr DN 100**
Abwasserleitungen incl. Bögen, Abzweigen + Befestigungen demontieren + abfahren.
Material HT - Rohr DN 100
Menge: 10,000 m

**20 Abriss Abwasserleitungen HT-Rohr DN 50**
Abwasserleitungen incl. Bögen, Abzweigen + Befestigungen demontieren + abfahren.
Material HT - Rohr DN 50
Menge: 20,000 m

**21 Abriss Frischleitungen Kupfer**
Frischwasserleitungen incl. Bögen, Abzweigen + Befestigungen demontieren + abfahren.
Material: Kupfer
Menge: 50,000 m

**22 Abriss Röhrenradiatoren**
Röhrenradiator incl. Ventil + Befestigung demontieren + abfahren.
Größe: 1200*1200*200 mm
Menge: 2,000 St

**23 Abriss Innentüren**
Innentüren mit Zarge ausbauen und abfahren
Zarge: Metallumfassungszargen
Türblatt; Röhrenspan
Größe: 1,01-0,76*2,01 m
Einbauort: Trockenbauwände
Menge: 15,000 St

**24 Abriss Eingangstür aus Metallprofilen, verglast**
1-flügl. Eingangstürelement ausbauen und abfahren
Verglasung: Sicherheitsglas
Größe gesamtes Element: 1,01*2,30 m
Einbauort: Trockenbauwände
Menge: 3,000 St

**25 Abriss Eingangstür aus Metallprofilen, verglast mit Seitenteil**
1-flügl. Eingangstürelement mit seitl. Festverglasung  ausbauen und abfahren
Verglasung: Sicherheitsglas
Größe gesamtes Element: 1,30*2,30 m
Einbauort: Trockenbauwände
Menge: 1,000 St

**26 Abriss Festverglasung im Metallprofil**
Festverglastes Element  ausbauen und abfahren
Verglasung: Sicherheitsglas
Größe gesamtes Element: 1,30*2,30 m
Einbauort: Trockenbauwände
Menge: 1,000 St

**27 Abriss Stahltür F90 90*90 cm**
Revisonstür, feuerbeständig mit Stahlzarge ausbauen und abfahren
Größe: 0,9*0,9 m
Einbauort: Mauerwerkswand unter Treppenlauf
Menge: 1,000 St

**28 Abriss Wandfliesen 15*15 mm Dünnbett**
Wandfliesen im Dünnbett verlegt, abschlagen und abfahren
Material: Steingut 15*15 cm weiß + Bordüre
Menge: 160,000 m2

**29 Abriss Bodenfliesen 30*30 cm Dünnbett**
Bodenfliesen ( Holzmuster)  im Dünnbett auf Bestandsfliesen verklebt  abreißen + abfahren.
Material: Steinzeug 30*30 cm
Menge: 15,000 m2

**30 Abriss Sockelfliesen Dünnbett**
Bodenfliesen im Dünnbett auf  Trockenbau/MW-Wänden verklebt abreißen + abfahren.
Menge: 50,000 m

**31 Abriss Trockenbauwände**
Vorhandene Trockenbauwände abreißen + abfahren
Dämmung: Mineralwolle
Ständerwerk : Metall
Beplankung: beidseitig doppelt Trockenbauplatten 12,5 mm

Demontage + Abfuhr der in den Wänden liegenden Elektroleitungen incl.
Menge: 160,000 m2

**32 Abriss Trockenbauvorsatzschale**
Vorhandene Trockenbauvorsatzschalen abreißen + abfahren
Dämmung: Mineralwolle
Ständerwerk : Metall
Beplankung: 1-seitig doppelt Trockenbauplatten 12,5 mm

Demontage + Abfuhr der in den Vorsatzschalen liegenden Elektroleitungen incl.
Menge: 70,000 m2

**33 Abriss abgehängte Decken**
Vorhandene Trockenbaudeckenabhängung abreißen + abfahren
Dämmung: Mineralwolle
Ständerwerk : Metall
Beplankung:  1-fach Trockenbauplatten 12,5 mm

Demontage + Abfuhr der in den  Decken liegenden Elektroleitungen, Reviklappen + Lüftungsleitungen( Flexrohre) incl.
Menge: 40,000 m2

**34 Abriss schwimmend verlegtes Parkett mit Trittschalldämmung**
Schwimmend  verlegtes Fertigparkett mit Trittschalldämmung incl. Fußleisten + Übergangsschienen abreißen + abfahren.
Menge: 90,000 m2

**35 Abriss Decken-+ Wandlampen**
Decken-+ Wandlampen demontieren abfahren.
Die Entsorgung der Leuchtmittel wird gesondert nach Aufwand abgerechnet.
Menge: 50,000 St

**36 Abriss Steckdosen + Lichtschalter**
Steckdosen und Schalter incl. u..P. Dosen ausbauen + abfahren
Menge: 50,000 St

**37 Abriss Kabelkanäle**
Kabelkanäle aus Kunststoff demontieren + abfahren.
Menge: 30,000 m

**38 Treppenstufe einkürzen**
Treppenstufe aus Stahlbeton auf der gesamten Breite um
ca.15 cm einkürzen.
Die Stufen mit der Flex einschneiden und vorderen Stufenteil abstemmen und abfahren
Stufenbreite: 1,26 m
Stufenhöhe 21 cm
Menge: 1,000 St

**39 Stundenlohnarbeiten Facharbeiter**
Stundenlohnarbeiten Facharbeiter
nur auf Anweisung der BL
Menge: 10,000 St
